# Ersatz Aufzug
Angebotsaufforderung (GAEB DA XML 3.2, DA83)
Projekt: 71000_D7_002
Währung: EUR
Nebenangebote zugelassen: ja
Vergabeart: Öffentliche Ausschreibung
Abgabeort: SB Südnieders., Graupenstr. 9, 38678 Clausthal-Zellerfeld
Ausführungsbeginn: 01.04.2027
Ausführungsende: 01.06.2027
Auftraggeber: Staatl. Baumanagement Südniedersachsen, Graupenstraße 9, 38678 Clausthal-Zellerfeld, D, Ansprechpartner Vergabestelle, Telefon 05323 9611-0, Fax 05323 9611-199, E-Mail vergabe@sb-sn.niedersachsen.de
Erstellt mit: GXML Toolbox V3.3 R20230829, iTWO_64 V25.0.650, 16.10.2026

## Allgemeine Beschreibung und Art der Leistung
Allgemeine Beschreibung der Maßnahme

Der Staatliche Baumanagement Südniedersachsen beabsichtigt im Auftrag des Landes Niedersachsen die Erneuerung der bestehenden Aufzugsanlage in der Liegenschaft

Staatlichen Gewerbeaufsichtsamtes Hildesheim (GAA Hildesheim)
Goslarsche Straße 3
31134 Hildesheim.

Die vorhandene Aufzugsanlage ist aufgrund ihres Alters und des fortgeschrittenen Verschleißzustandes wesentlicher Komponenten technisch überaltert. Für verschiedene Anlagenteile ist die Ersatzteilversorgung bereits nicht mehr bzw. nur noch eingeschränkt sichergestellt. Ein dauerhaft wirtschaftlicher und zuverlässiger Weiterbetrieb der bestehenden Anlage kann daher nicht mehr gewährleistet werden.

Vor diesem Hintergrund ist die vollständige Erneuerung der bestehenden Aufzugsanlage vorgesehen. Ziel der Maßnahme ist die Herstellung einer dauerhaft sicheren, zuverlässigen und funktionsgerechten Aufzugsanlage unter Berücksichtigung der zum Zeitpunkt der Ausführung geltenden technischen Regeln, Normen und gesetzlichen Anforderungen.

Der Leistungsumfang umfasst sämtliche für die fachgerechte Erneuerung erforderlichen Planungs-, Demontage-, Liefer-, Montage-, Anschluss-, Prüf-, Inbetriebnahme- und Dokumentationsleistungen einschließlich aller hierfür erforderlichen Nebenleistungen.

Die Arbeiten sind unter Berücksichtigung des laufenden Gebäudebetriebs und der besonderen Anforderungen einer öffentlichen Liegenschaft auszuführen. Beeinträchtigungen des Gebäudebetriebs sind auf das unvermeidbare Maß zu beschränken und mit dem Auftraggeber bzw. der Bauleitung rechtzeitig abzustimmen.

Sämtliche Leistungen sind vollständig, funktionsfähig und betriebsbereit herzustellen. Die hierfür erforderlichen Abstimmungen, Nebenarbeiten und Leistungen, auch soweit sie nicht in jeder Einzelposition ausdrücklich aufgeführt sind, jedoch zur ordnungsgemäßen und vollständigen Herstellung der Aufzugsanlage erforderlich werden, sind in die Ausführung einzubeziehen. Der SAchutz der Bevölkerung vor schädlichen Umwelteinflüssen sowie die Überwachung der Sicherheit technischer Produkte. Darüber hinaus werden gewerbliche Bauvorhaben begleitet und Genehmigungsanträge, Anzeigen und Anfragen bearbeitet.

Eine Besichtigung des Bauvorhabens vor Angebotsabgabe wird empfohlen.

Im Folgenden werden die Umbaumaßnahmen zur Ausschreibung gebracht.

Art der Leistung

Der Leistungsumfang wird im weiteren Verlauf der Ausschreibung genauer beschrieben.

Die Leitungsführung zum Fahrschacht, im Fahrschacht sowie im Steuerungsschrank erfolgt in Leitungsführungskanälen einschließlich der entsprechenden Deckel. Deren Lieferung und Anbringung ist die Leistung des AN-Aufzug. Die Installation sowie die dauerhafte Befestigung von elektrischen Betriebsmitteln (das gilt auch für die elektrischen Leitungen), erfolgt mit den fachgerechten und dafür zugelassenen Betriebsmitteln.

Bei der Auswahl, Montage und Installation der Kabelführungssystemen ist die DIN EN IEC 62275 VDE 0604-201:2020-08 ebenfalls einzuhalten.

## Vorschriften, Allgemeine Bestimmungen AG
Vorschriften

Die einschlägigen gesetzlichen und ministeriellen Bestimmungen, einschließlich der für den Bau und den Betrieb der Anlagen, bestehenden Vorschriften wie:

- Vertragsbedingungen des AG
- Betriebssicherheitsverordnung (BetrSichV)
- Landesbauordnung Bundesland Niedersachsen (LBO)
- GEG Gebäudeenergiegesetzt
- 12. Verordnung zum Geräte- und Produktsicherheitsgesetz (Aufzugsverordnung-12. ProdSV)
- Aufzugsrichtlinie 2014/33/EU
- 9. ProdSV, Neunte Verordnung zum Produktsicherheitsgesetz (Maschinenverordnung)
- 2006-42-EG Maschinenrichtlinie (MaschRL)
- Wasserhaushaltsgesetz mit dazugehöriger Verordnung und Vorschriften
- DIN EN 81-xx: Sicherheitsregeln für Konstruktion und Einbau von Aufzügen
- Teil 20: Aufzüge für den Personen- und Gütertransport
- Teil 21: Neue Aufzüge in bestehenden Gebäuden
- Teil 28: Fern- und Notruf für Personen und Lastenaufzüge
- Teil 50: Konstruktionsregeln, Berechnung und Prüfung von Aufzugskomponenten
- Teil 58: Prüfung der Feuerwiderstandsfestigkeit von Fahrschachttüren
- Teil 70: Zugänglichkeit von Aufzügen für Personen einschließlich Personen mit Behinderungen
- Teil 73: Verhalten von Aufzügen im Brandfall

die VDE-Bestimmungen
- VDE-0185 Blitzschutz
- VDE-0100 elektrische Anlagen
- VDE-0604-201 Kabelführungssysteme
die einschlägigen DIN-Normen für Materialien, Konstruktionen und Geräte
- Türen nach DIN 18091, DIN EN 81-58 bzw. DIN 4102-5
- DIN 4102 Brandverhalten von Baustoffen und Bauteilen
- 89/336 EWG-Richtlinie (EMV)
- VDI 4707 Energieeffizienz
- VDI 6017 Aufzüge Steuerungen für den Brandfall
- LAR Leitungsanlagenrichtlinie
- DIN EN 13015 Instandhaltungsanweisung für Aufzüge
- TRBS - Technische Regeln für Betriebssicherheit:
- TRBS 1112 Instandhaltung
- TRBS 1115 Cybersicherheit
- TRBS 1201 Prüfungen von Arbeitsmitteln und überwachungsbedürftige Anlagen
- TRBS 1201 Teil 4 Prüfung von überwachungsbedürftigen Anlagen - Prüfung von Aufzugsanlagen
- TRBS 1203 Befähigte Personen
- TRBS 2121 Teil 1 - 4 Gefährdung von Personen durch Absturz
- TRBS 2181 Schutz vor Gefährdungen beim Eingeschlossensein in Personenaufnahmemitteln -
- VDI 2566 1/2 Schallschutz Aufzüge
- DIN 18040-1, Teil 1: Barrierefreies Bauen in öffentlichzugänglichen Gebäuden
- DIN 18091 Schacht-Schiebetüren
- DGUV Deutsche Gesetzliche Unfallversicherung (ehemlals UVV - Unfallverhütungsvorschriften)
- ArbStättV Arbeitsstättenverordnung
- VOB Teil B/C Vergabe- und Vertragsordnung für Bauleistungen
- DIN 4102 Brandverhalten Baustoffe
- VDE- sowie DIN-Bestimmungen für Materialien, Konstruktion und Geräte

Allgemeine Bestimmungen AG

Die Anforderungen seitens des Bauherrn sind zu berücksichtigen.

Die Anlage muss den zum Zeitpunkt der durchzuführenden und gesetzlich vorgeschriebenen Abnahme geltenden Vorschriften entsprechen.

Damit die Stillstandzeit der Anlage so gering wie möglich gehalten wird, muss diese möglichst schnell
wieder in Betrieb gehen.

Die Inverkehrbringung der ZÜS muss deshalb rechtzeitig geplant und terminiert werden.

Die Lieferung und Leistungen sind nach den anerkannten Regeln der Technik auszuführen.

## Angebotsgrundlage, Technische Bestimmungen
Erklärung zum Leistungsverzeichnis

Die im Leistungsverzeichnis angegebenen Leistungen wurden nach aktuellem Planungsstand erstellt. Alle Maßangaben sind vor Ausführung eigenverantwortlich am Bauwerk zu verifizieren.

Alle geforderten Preise, technischen Kenndaten sowie die vorgesehenen Hersteller sind vollständig anzugeben. Änderungen oder Ergänzungen am Leistungsverzeichnis sind unzulässig. Zuwiderhandlungen führen zum Ausschluss des Angebots aus dem Vergabeverfahren.

Leistungsumfang

Die Leistung des AN Aufzug umfasst sämtliche Leistungen, die zur Erstellung:

- der betriebsfertigen Aufzugsanlagen sowie
- zur Erfüllung der behördlichen Auflagen erforderlich sind, mit Ausnahme eventueller bauseitigen Leistungen.

Technische Unterlagen

Der AN Aufzug erstellt die Werkplanung innerhalb von 5 Wochen nach Auftragserteilung. Der Fahrschacht ist vom AN Aufzug aufzumessen und zu loten.

Für die gesamt- sowie detailspezifische Klärung bezüglich der Aufzugsanlage und Freigaben der Fertigung sind folgende Ausführungspläne/ Werkpläne zu erstellen:

- Schachtgrundriss- und Schnitt
- Fahrkorbzeichnung
- Tableauzeichnung
- Türschnitt- und Türansicht
- Bauablaufplan in Abstimmung mit dem Bauherrn

Die Bemusterung der Aufzugsanlage gehört zum Lieferumfang des AN Aufzug.

Eine Fertigungsfreigabe erfolgt erst nach Genehmigung der Zeichnungen durch den Bauherrn.

Übergebene Zeichnungen

Dem AN werden zur Bearbeitung des Angebotes nachfolgende Zeichnungen übergeben:

- Schachtgrundriss
- Fahrkorbzeichnung

Dokumentation

Die nachfolgend aufgeführten Unterlagen sind spätestens zwei Wochen vor der Abnahme durch die benannte Stelle (Konformitätsprüfung) sowie die zugelassene Überwachungsstelle (ZÜS) bzw. zur Übergabe der Aufzugsanlage an den Auftraggeber vorzulegen. Die Lieferung hat jeweils in einfacher Ausführung in einem gegliederten und eindeutig beschrifteten Ordner sowie zusätzlich in digitaler Form auf einem USB-Stick und per E-Mail zu erfolgen.
- Beschreibung der Erneuerung/ Änderung von Sicherheitsrelevanten Teilen - Berechnungen, Prüfatteste und Bescheinigungen, Baumusterprüfbescheinigungen
- Anlagenzeichnung, Zeichnungen zu den Bedienelementen (im Fahrkorb sowie in den Haltestellen)
- Steuerungs- und Regelungsbeschreibungen
- Hinweise für beauftragte Person(en) - Aufzugswärter und Notbefreiungsmaßnahmen
- Reinigungskonzept für verwendete Oberflächen
- Liste der verwendeten Schmiermittel
- Auflistung der auszuführenden Wartungs- und Revisionsarbeiten mit Intervall und Ausführungsbeschreibung im Wartungsbuch
- Wartungsbuch gemäß DIN EN 13015
- Prüfbuch
- Errichtererklärungen, Funktionsprotokolle
- Elektrisches Meß- und Prüfprotokoll
- Unterweisungsprotokolle
- Gefährdungsbeurteilung

Abnahme

Der AN hat seine Leistungen bis zur VOB-Abnahme sach- und fachgerecht zu schützen.

Unterweisung der Mitarbeiter

Es sind technische Mitarbeiter für die Sichtprüfung und Notbefreiung je Aufzugsanlage gemäß TRBS 3121 einzuweisen. Die Einweisung ist durch den AN Aufzug zu dokumentieren. Die genaue Anzahl der Personen wird rechtzeitig vor der technischen Unterweisung vom AG berkannt gegeben (ca. 5-10 Tage).
Die Einweisung erfolgt für den AG kostenfrei an einem speziellen Termin und ist durch den AN Aufzug zu protokollieren.

Gewährleistung

Die Gewährleistungsfristen, beginnend mit der Abnahmeerklärung durch den AG, betragen:

4 Jahre für alle neu eingebrachten Komponenten, sich aus eigener Kraft bewegenden Teile (Motor, Getriebe usw.) und für alle elektrischen / elektronischen Teile (Steuer- und Regelanlagen), für alle Leuchten und Lampen in und an den Förderanlagen jeglicher Art.

4 Jahre für alle anderen Teile, auch beweglichen Teile (Seile, Fahrkörbe, Verkleidungen/Auskleidungen
usw.)

Wartungsvertrag

Der Auftraggeber schließt einen Gewährleistungswartungsvertrag mit dem Errichter der Anlage ab, für die Dauer von 4 Jahren, d.h. für die Dauer der Gewährleistungsfrist der sich bewegenden / elektrischen Teile.

Für die Aufzugsanlage ist nach Fertigstellung und Inbetriebnahme ein Wartungsvertrag gemäß dem jeweils geltenden AMEV-Vertragsmuster abzuschließen.

Die Wartungsleistungen sind entsprechend den Vorgaben des AMEV-Vertrages sowie den geltenden gesetzlichen und technischen Anforderungen durchzuführen. Der Wartungsvertrag ist dem Auftraggeber vor Abschluss der Arbeiten zur Prüfung und Freigabe vorzulegen.

Die erforderlichen Wartungs-, Inspektions- und gegebenenfalls erforderlichen Prüfleistungen sind über die vereinbarte Vertragslaufzeit sicherzustellen

Maßangaben

Alle Maßangaben in den zur Verfügung gestellten Beschreibungen und Zeichnungen sind unverbindlich. Daher sind Maße am Bau zu nehmen, die in die Zeichnungen eingetragenen Maße zu prüfen und etwaige Abweichungen der Bauleitung zu melden.

Änderungsarbeiten, die durch die Nichteinhaltung dieser Anordnung erforderlich werden, werden nicht vergütet.

Allgemeine Demontage-/ Montagehinweise

Die Demontage-/ Montagearbeiten werden vom AN durch besonders geschultes und erfahrenes Fachpersonal (VDI 2168) durchgeführt. Der AN Aufzug verpflichtet sich über den gesamten De- und Montagezeitraum einen deutschsprachigen Bauleiter, in Wort und Schrift, auf der Baustelle zu beschäftigen.

Zu den Baubesprechungsterminen ist die Teilnahme des AN Aufzug Pflicht. Alle Arbeiten sind zügig und ohne Unterbrechung bis zur Beendigung durchzuführen

Sämtliche erforderlichen Hebezeuge, das Personal sowie das erforderliche Werkzeug sind vom AN Aufzug zu stellen.

Eventuell erforderliche Schweiß-, Schneid- und Brennarbeiten sind in Eigenverantwortung auszuführen und mit dem AG abzustimmen. Vorsorgemaßnahmen, brandschutztechnische Belange betreffend sind vorzunehmen (Brandwache, Einfeuchten der Etagen etc.).

Aufgrund der örtlich begrenzten Möglichkeit ist die Einrichtung der Baustelle allein Sache des AN Aufzug und mit dem AG vorab abzustimmen.

Vor Anlieferung des Materials sind die erforderlichen Absprachen mit dem AG bezüglich evtl. erforderlicher Lagerungsstätten zu treffen.

Die Montageleitung liegt beim AN Aufzug. Er ist für eine ordnungsgemäße, den geltenden Vorschriften (insbesondere hinsichtlich den Sicherheitsvorschriften) und Vertragsbedingungen entsprechende Montageabwicklung verantwortlich.

Auf Anweisung des AG hat die Reinigung der Montagestelle täglich zu erfolgen.

Die Arbeitszeit ist mit dem AG abzustimmen, jedoch wird besonderer Wert auf eine kurze Demontage- bzw. Montagezeit gelegt.

Lärmintensive Arbeiten mit einem Pegel über 35 Dezibel müssen mit dem AG im Vorfeld abgesprochen werden.

In Bezug auf die Geräuschentwicklung ist auf die betrieblichen Gegebenheiten im Haus zwingend Rücksicht zu nehmen.

Arbeiten an der elektrischen Installation

Die Aufzugssteuerung ist zusammen mit den weiteren elektrischen Komponenten in einem abschließbaren Schrank in dem ehemaligen Triebwerksraum unterzubringen. Des Weiteren sind folgende Vorgaben umzusetzen:

·Lieferung, Montage und Installation eines allstromsensitiven Fehlerstromschutzschalters (RCD Typ B/B+) im Schaltschrank. Das Auflegen der elektrischen Versorgungs- sowie Signalleitungen auf die Reihenklemmen gehört zum Leistungsumfang des AN Aufzug.

· Lieferung, Montage und Installation von Fehlerstromschutzschalter (RCD) im Schaltschrank für alle durch die DIN EN 81-20 vorgesehenen Stromkreise.

· Lieferung, Montage sowie die Installation des Hauptschalters im Schaltschrank.

Hier ist die Hauptzuleitung vorhanden. Sollte diese den Leistungsanforderungen der neuen Anlagen nicht ausreichend sein, ist sie vom AN Aufzug zu erneuern und ggf. anzupassen.

Demontage

Die Demontage erfolgt durch qualifiziertes Personal des AN Aufzug mit folgenden Leistungen:

- Demontage der vorhandenen Komponenten/Baugruppen an den Aufzugsanlagen, wie Steuerungen, Antriebe/ Stahlseile und Hydraulikeinheiten und alle im Leistungsverzeichnis ausgeschriebenen Leistungen, einschließlich des Abtransports und der fachgerechten Entsorgung.
- Der Abtransport der Altkomponenten erfolgt durch/nach Rücksprache mit dem AG bzw. dem Mieter/Nutzer vor Ort.
- Vorlage der Entsorgungsnachweise (auf Verlagen des AG).
- Beistellen von Hebezeugen, Autokränen sowie Montageaufsicht durch AN Aufzug vom Beginn der Errichtung bis zur Übergabe der Anlage an den AG.
- Die Teilnahme an den stattfindenden Baubesprechungen auf Einladung.
- Die Montageleitung des AG auf der Baustelle.
- Sicherung der Schachtzugänge gemäß DGUV während der De- und Montage.
- Anbringen von Staubschutztüren/ Wände (falls erforderlich)

Montage

Die Montage erfolgt durch qualifiziertes Personal des AN Aufzug mit folgenden Leistungen:

- Montage der neuen gelieferten Komponenten/ Baugruppen an den Aufzugsanlagen.
- Abladen und Transport auf der Baustelle. Lagerplätze außerhalb des Aufzugsschachtes sind vom AN Aufzug mit der örtlichen Bauleitung abzustimmen.
- Das Beistellen von Hebezeugen, Autokränen nach Erfordernis.
- Die Montageaufsicht durch den AN Aufzug vom Beginn der Errichtung bis zur Übergabe der Anlage an den AG.
- Die Teilnahme des AN Aufzug an Baubesprechungen auf Einladung.
- Die Montageleitung auf der Baustelle durch den AN Aufzug.
- Montagetermine sind mind. 4 Wochen vor Montagebeginn schriftlich mitzuteilen, dazu gehören auch Aushänge am Objekt.
- Das Ergebnis der Baustellenvorkontrolle ist schriftlich zu dokumentieren und zeitnah zu übermitteln.

Transport

Für den Transport und die Einbringung der Anlagenteile stehen bauseits keine Hilfestellungen zur Verfügung.

Akustische Anforderungen

Für die Schallschutzwerte gültigen DIN-Normen und VDI-Richtlinien sind einzuhalten.

Zur Körperschalldämmung ist die Aufzugsmaschine und der Schaltschrank auf Federelemente zu stellen, wobei als Grundlage zur Auslegung der Federn DIN 8989 für triebwerksraumlose Aufzugsanlagen dienen soll.

Der Auftragnehmer ist auf Verlangen verpflichtet, die von ihm gewählte Körperschalldämmung rechnerisch nachprüfbar nachzuweisen, wobei Art, Anzahl, Belastung und Federhärte (N/cm) der vorgesehenen Federelemente anzugeben sind.

Der durchschnittliche Geräuschpegel, der in Betrieb befindlichen Aufzugskomponenten in 1,00 m Abstand gemessen, darf folgende Werte nicht überschreiten:

- Vorbeifahrt vor den Türen 50 dB (A)
- Im Fahrkorb50 dB (A)
- Türbewegung im Fahrkorb55 dB (A)

Des Weiteren ist die Tabelle 1 Spalte 10 VDI 4100 SSt II einzuhalten.

Gefährliche Stoffe

Es ist erklärtes Ziel des AN, dass keine Stoffe verwendet werden, deren Inhalt ganz oder teilweise als gefährlicher Stoff in der Gefahrstoffverordnung aufgeführt sind. Ausdrücklich wird darauf hingewiesen, dass der Einsatz von asbesthaltigen Produkten verboten ist.

Termine

Der AN Aufzug hat spätestens 5 Wochen nach Vertragsabschluss in Abstimmung mit seiner Bauleitung einen detaillierten Terminplan aufzustellen und dem AG einzureichen.
Die detaillierte Aufstellung muss die vertraglich vereinbarten Termine enthalten.

Freigaben von Ausführungsunterlagen und Zeichnungen sind vom AN Aufzug rechtzeitig zu beantragen (innerhalb von 5 Wochen nach Auftragserteilung).
Für die Freigabe durch den AG sind 2 Wochen zu berücksichtigen.

Zum vertraglichen Fertigstellungstermin muss die
beanstandungslose Abnahme durch die ZÜS vollzogen sein. Wird ein vertraglich vereinbarter Fertigstellungstermin durch Umstände, die der AN Aufzug zu vertreten hat, nicht eingehalten, so wird der etwa notwendig werdende provisorische Betrieb der Anlage kostenlos und mit eigenen Mitteln vom AN Aufzug sichergestellt.

Eine zügige und reibungslose Umsetzung wird erwartet. Die Inverkehrbringung der ZÜS muss deshalb rechtzeitig geplant und terminiert werden.

Materialien

Edelstahlteile sind aus Chrom-Nickel-Stahl mit der Werkstoffbezeichnung 1.4301 herzustellen, im weiteren Text als VA bezeichnet.

Für Kabine, Türen und Verkleidungen etc. sind Qualitätsbleche mit einer Blechdicke von mind. 1,5 mm zuverwenden. Nur im Einzelfall bei vorheriger schriftlicher Ankündigung durch den Bieter wird ggf. der Verwendung von Materialstärken, die jedoch nicht unter 1,25 mm liegen dürfen, entsprochen.

Sämtliche Stahlteile mit Ausnahme aller funktionsbedingt blanken Flächen sind mit Korrosionsschutz zu versehen. Führungsschinen sind ´bei evtl. Fangstellen zu begradigen und überzuschleifen.
Beschädigungen sind nach der Montage auszubessern.

Herstellerkomponenten

Es sind ausschließlich marktgängige und frei verfügbare Komponenten zu verwenden. Die eingesetzten Komponenten müssen über den allgemeinen Fachhandel bzw. den freien Markt erhältlich sein.

Hersteller- oder anlagenspezifische Komponenten mit einer ausschließlichen Herstellerbindung sind zu vermeiden, soweit dies technisch möglich ist. Die langfristige Verfügbarkeit von Ersatz- und Austauschteilen ist sicherzustellen.

Arbeiten im Gebäude

Der AN Aufzug hat ausreichende Arbeitskräfte zu stellen und diese mit vollständigen Namen, Geburtsdatum und Anschrift zu benennen. Die Arbeitskräfte müssen sich vor Betreten des Geländes immer anmelden.

Der AN Aufzug hat für Ordnung und Sauberkeit auf der Baustelle und im Gebäude zu sorgen und seine Arbeitskräfte in diesem Sinne besonders zu ermahnen. Er richtet seine Arbeiten so ein, dass keine unnötige Verschmutzung eintritt und die Leistungen anderer nicht beschädigt oder zerstört werden. Die Baustelle ist täglich aufzuräumen und sämtliche Verunreinigungen, z.B. Abfälle, Bauschutt und Verpackungsmaterialien, die von den Arbeiten des Auftragnehmers herrühren, kostenfrei zu beseitigen.

Erfolgen diese Maßnahmen nicht, so dass Verunreinigungen nach Anmerkung der Bauleitung bestehen bleiben, behält sich der Bauherr vor, eine Fremdfirma mit den Reinigungsarbeiten zu beauftragen. Die dadurch entstehenden Kosten werden dem AN Aufzug in Abzug gebracht.

Die Arbeiten werden während der normalen Wochenarbeitszeiten durchgeführt.
In Bezug auf die Geräuschentwicklung ist auf die betrieblichen Gegebenheiten auf dem Gelände Rücksicht zu nehmen.

Arbeiten, die aus betrieblichen oder organisatorischen Gründen außerhalb der regulären Arbeitszeiten, insbesondere an Wochenenden, erforderlich werden, sind rechtzeitig mit dem Auftraggeber bzw. der Bauleitung abzustimmen.

Die Durchführung von Wochenendarbeiten bedarf der vorherigen Zustimmung des Auftraggebers.

Beschädigungen an Sichtteilen der Aufzugsanlagen bzw. an der vorhandenen Bausubstanz, die durch den AN zu vertreten sind, sind innerhalb einer angemessenen Frist kostenlos zu beseitigen. Erfolgt dieses nicht, behält sich der AG vor, die erforderlichen Arbeiten zu Lasten des AN Aufzug selber zu vergeben.

## 26A70281 GAA HI: Aufzug 335543 - Komplettaustausch
Datum: 16.10.2026

### Titel 01 Aufzugsanlage

*Hinweis: HINWEIS: Wartung*
Die Wartung der Aufzugsanlage ist gemäß den Vorgaben des jeweils gültigen AMEV-Vertragsmusters "Aufzug-Service 2024" für die Wartung und Inspektion von Aufzugsanlagen durchzuführen. S
ämtliche erforderlichen Wartungs- und Inspektionsleistungen sind entsprechend den vertraglichen Vorgaben und den geltenden technischen Regelwerken auszuführen und zu dokumentieren.

Die Kosten für die Wartung sind im Wartungsvertrag zu tätigen!

*Hinweis: HINWEIS: Notrufvertrag*
Der Notrufvertrag umfasst die vollständige Bereitstellung und den Betrieb der Notrufeinrichtung einschließlich erforderlicher Mobilfunkverbindung (mindestens 4G), SIM-Karte, Übertragungseinrichtung sowie aller für den ordnungsgemäßen Betrieb erforderlichen Leistungen.

Leistungsbeschreibung Notrufvertrag

Die Notrufeinrichtung ist einschließlich visueller Notrufanzeige im Fahrkorb auszuführen. Die optische Anzeige muss den Zustand des Notrufes für die eingeschlossene Person eindeutig erkennbar anzeigen.

Der Leistungsumfang beinhaltet insbesondere:

Die Aufzugsanlage ist auf eine ständig besetzte Notrufzentrale (24/7) aufzuschalten.

Die Aufschaltung hat für beide Notrufsysteme, bestehend aus dem regulären akustischen Notruf sowie dem visuellen Notruf, zu erfolgen. Die Notrufzentrale muss eingehende Notrufe jederzeit entgegennehmen, bearbeiten und die erforderlichen Maßnahmen zur Personenbefreiung bzw. Störungsbearbeitung einleiten können.

Die Aufschaltung, Einrichtung, Prüfung und Inbetriebnahme der Übertragungseinrichtung einschließlich aller hierfür erforderlichen Komponenten und Leistungen ist vollständig in die Leistung einzubeziehen.

Die Kosten für den Notrufvertrag und die Notbefreiung werden im Wartungsvertrag abgefragt und sind dort einzutragen!

#### Bereich 01.01 Demontage Aufzug

**01.01.0010 Demontage Aufzugsanlage**
*** Pauschalposition
Die bestehende Aufzugsanlage ist komplett zu demontieren und fachgerecht zu entsorgen:

1x Personenaufzug Fabr. 335543
5 Haltestellen mit 5 Schachttüren
630 kg Tragfähigkeit

Ggf. vorhandene Betonsockel in der Schachtgrube sind ebenfalls durch den AN Aufzug zu entfernen. Notwendige Trenn- und Schneidarbeiten im Zuge der Demontage der Anlage gehören zum Leistungsumfang des AN Aufzug.

Ein Entsorgungsnachweis ist auf Verlangen beim AG vorzulegen.

In der Demontage ist die Berücksichtigung und der Umbau der gesamten Schließzylinder- und Schlüsselschalteranlage enthalten. Die Schlüsselschalter/ Schließzylinder sind fachgerecht zu demontieren und dem Bauherrn ordnungsgemäß zu übergeben.
Menge: 1,000 psch

#### Bereich 01.02 Erneuerung Aufzugsanlage - 930 kg

*Hinweis: Technische Spezifikation*
Technische Beschreibung

Aufzugsanlage

Tragfähigkeit  =  930  kg

Art  =  Personenaufzug

zul. Personenzahl=12  Pers.

Nenngeschwindigkeit =1,0  m/s

Lage Triebwerksraum=MRL

Fahrkorbtiefe =  2050  mm

Fahrkorbbreite=  1100  mm

Fahrkorbhöhe =  2200  mm

Fahrkorbtürbreite=  900  mm

Fahrkorbtürhöhe=  2000  mm

Schachttiefe  =  2430  mm

Schachtbreite=  1670  mm

Schachtkopf  =  3300  mm

Schachtgrube=  1400  mm

Durchladung  =  nein
begehbare Räume
unter dem Schacht=  nein  nein

Anzahl der Haltestellen=  5
Anzahl der Schachttüren=5
Förderhöhe  =  12,20  m

Fahrtenzahl  =  180 F/h

Antriebsart  =  getriebelos u. freq.

Angaben sind vom Bieter zu prüfen

*Hinweis: Fahrkorbbeschreibung*
Der Fahrkorb soll für den Transport von Personen geeignet sein und in Abkantbauweise mit vollflächiger rückseitiger Dämmung von min. 5 mm Stärke hergestellt werden. Die Mindestblechstärke soll > 1,5 mm betragen.

Auf dem Fahrkorbdach ist ein Geländer zur Absturzsicherung vorzusehen ggf. sind temporäre Schutzmaßnahmen zu treffen.

Auf dem Fahrkorbdach sind vollflächig trittsichere und rutschfeste Standflächen herzustellen.

Der Fahrkorb ist schwingungsisoliert im Fahrkorbrahmen zu befestigen / aufzustellen.

*Hinweis: Fahrkorbausstattung*
Fahrkorbwände
Die in abkantbauweise hergestellten Fahrkorbwände sind in Edelstahl mustergewalzt Leinen, mit gleichmäßiger Schotteneinteilung herzustellen und sollen der Zeichnung der Fahrkorbabwicklung entsprechen.

Fahrkorbseitenwand
Material: Edelstahl
Oberfläche: mustergewalzt Leinen

Fahrkorbvorderwand
Material: Edelstahl
Oberfläche: mustergewalzt Leinen

Fahrkorbrückwand
Material: Edelstahl
Oberfläche: mustergewalzt Leinen

Spiegel

Ein halbhoher Spiegel wird ab Oberkante Handlauf vorgesehen und über die gesamte Fahrkorbbreite an der Rückwand montiert.

Handlauf

Im Fahrkorb wird ein umlaufender Handlauf mit einem Durchmesser von ca. 38 mm an den Seitenwänden und der Rückwand montiert. Auf der dem Vertikaltableau gegenüberliegenden Seitenwand wird zusätzlich eine Handlauftube mittig zwischen den seitlichen Handläufen integriert, um eine barrierefreie Bedienung zu ermöglichen.
Die Handläufe sind an den Wandanschlüssen mittels Rosetten befestigt, was eine stabile und optisch ansprechende Ausführung gewährleistet. Die Montagehöhe beträgt 900 mm über Oberkante Fahrkorbfußboden (OKF) und ermöglicht eine komfortable sowie sichere Nutzung, insbesondere für Fahrgäste mit erhöhtem Haltebedarf während der Fahrt.

Material: Edelstahl
Oberfläche: Kornschliff 240
Anschlusstücke: Kornschliff 240

Fahrkorbdecke

Schachtseitig wird die Fahrkorbdecke jeweils aus verzinktem Stahlblech vorgesehen. Auf dem Kabinendach wird Aluminium-Tränenblech ausgelegt.
Kabineninnenseitig wird die Decke in Edelstahl ausgeführt.

Material: Edelstahl
Oberfläche: Kornschliff 240

Fahrkorbbeleuchtung

Für die Beleuchtung ist eine großflächige LED Flächenbeleuchtung im warmweißen Ton vorgesehen, die in zwei Teile unterteilt ist. Diese Beleuchtung sorgt für eine angenehme, gemütliche Atmosphäre und eine gleichmäßige Ausleuchtung der Kabine. Der warmweiße Farbton schafft eine einladende und behagliche Umgebung, die besonders in der Kabine, in denen eine angenehme Stimmung gewünscht wird, von Vorteil ist.

Die Beleuchtung ist zwischen 2700 K und 6000 K frei nach Kundenanforderung programmier- bzw. einstellbar. Zusätzlich besteht die Möglichkeit, eine tageslichtabhängige Helligkeitskurve stundenweise zu konfigurieren, sodass sich die Lichtstärke im Tagesverlauf automatisch gemäß den hinterlegten Parametern anpasst.

Material: Kunststoff
Farbton Beleuchtung: warm weiß
Typ: 2-teilige LED Flächenbeleuchtung

Fahrkorbtür / Front

Es wird eine zweiteilige Teleskop-Schiebetür gefordert.

Fabrikat der Planung: 'Meiller'

Die Ausführung ist an die vorhandene Gebäudestruktur sowie an die bereits bestehenden Aufzugsanlagen anzupassen, sodass ein einheitliches Produkt entsteht. Das angegebene Leitfabrikat dient hierbei als Vorgabe.

Die Türblätter sollen an Führungsschienen aus gezogenem Flachstahl mit runder Lauffläche aufgehängt sein. Die Laufrollen sind kugelgelagert, lebensdauergeschmiert und mit geräuschdämpfendem Belag versehen.

Die Türschwellen und die Unterkonstruktion sind für eine Radlast von Q/2 auszulegen und als Aluminiumprofil auszuführen.

Die Fahrkorbfront ist analog den Seitenwänden auszuführen.

Die Fahrkorbtürflügel sind aus grundiertem Stahlblech in stabiler Abkantbauweise zu fertigen und mit Edelstahl-Blech mustergewalzt Leinen zu belegen.

Material: mustergewalzt Leinen

Fußbodenbelag

Der Fußbodenbelag ist auf einem stabilen Tragblech bzw. Unterkonstruktion vollflächig fest aufzubringen. Der einzusetzende Fußbodenbelag sowie die Unterkonstruktion sind für die geforderte Schwellenradlast auszulegen. Bei dieser Belastung darf keine bleibende Verformung des Fußbodenbelags und der Unterkonstruktion auftreten.

Als Fußbodenbelag ist ein lastabtragender, verschleiß- und rutschfester Hartgummi- oder Linoleumbelag in glatter Ausführung vorzusehen. Der Belag muss der Rutschfestigkeitsklasse R9 entsprechen und ist fugenlos sowie ohne Stoßkanten zu verlegen. Die Auswahl erfolgt durch den Auftraggeber aus dem Musterprogramm des Auftragnehmers.

Vor Ausführung ist eine Bemusterung zur Vorlage und Freigabe durch den Auftraggeber durchzuführen.

z.B: Material, Boden Vinyl-Sicherheitsboden Altro classic
Farbton: Anthrazit Rutschfestigkeit R9

Zwischen Fußboden und Fahrkorbseitenwänden ist umlaufend eine dauerelastische Verfugung, farblich passend zum Fußboden vorzusehen.

Sockelleiste

Eine Sockelleiste mit einer Höhe von 100 mm und einer Stärke von min. 5 mm umlaufend aus Edelstahl K 240 ist vorzusehen.

Belüftung

Die Be-/Entlüftung erfolgt unsichtbar im Bereich der Fahrkorbdecke sowie im Bereich der Sockelleiste.

Als Ventilator ist ein Querstromlüfter einzusetzen, welcher sich bei Betätigung von Innenrufen automatisch einschaltet und über ein Zeitglied abschaltet, wenn keine Innenrufe mehr vorliegen oder ein zusätzlicher Taster im Fahrkorbtableau betätigt wird.

Rammschutz / Schrammborde

Der Fahrkorb erhält einen einseitigen, umlaufenden Rammschutz, 1-reihig, aus PVC, Farbe schwarz. Der Rammschutz ist höhenversetzt unterhalb des Handlaufs anzuordnen und dient dem Schutz der Fahrkorbverkleidung vor Beschädigungen, insbesondere beim Einfahren mit Aktenwagen sowie beim allgemeinen Transportbetrieb.

*Hinweis: Fahrkorbtableau*
Das Fahrkorbtableau ist aus Edelstahl, Oberfläche Korn 240, auszuführen. Das Tableau ist flächenbündig in die Fahrkorbseitenwand zu integrieren und als durchgehendes Paneel vom oberen Abschluss des Rammschutzes bis zur Decke auszubilden.

Im Bereich des Rammschutzes ist das Tableau entsprechend zu unterteilen. Die Lagerung des Tableaus ist seitlich klappbar auszuführen. Sämtliche Befestigungen sind unsichtbar auszuführen.
Im Fahrkorbtableau sind keine Bedienelemente, Befehlsgeber oder Schalter vorzusehen. Das Tableau ist als durchgehend geschlossene und optisch einheitliche Verkleidung auszuführen.

Sämtliche Anzeigen, Beschriftungsfelder, Ausschnitte für Sprecheinrichtungen und Notlicht, sowie alle Befehlsgeber sind direkt in das Tableau einzuarbeiten.

Im Fahrkorbtableau sind ausschließlich folgende Komponenten zu integrieren:

- Sprechstelle als akustische Anzeige des Notrufes (Sprechverbindung) einstellbar auf einen Schallpegel zwischen 35 dB(A) und 65 dB(A)
- Fahrkorbstandanzeige als LCD bzw. TFT Anzeige
- Optische und akustische Überlastanzeige
- Schriftzug "Aufzug im Brandfall nicht benutzen" graviert und rot hinterlegt und ein Verbotszeichen nach DIN EN 81-73 Bild 1 gemäß ISO3864-1
- visuelles Notrufsystem
- Sämtliche optische und akustische Funktionen gem. DIN EN 81-70 sind zu beachten (akust. Rufquittierung, optische Notrufsignalisierung etc.)

Die Integration der vorgenannten Komponenten hat flächenbündig und optisch abgestimmt auf die Oberfläche des Tableaus zu erfolgen.

Zusätzlich zur optischen Standanzeige ist eine akustische Anzeige über Sprachsynthesizer für die Ansage der Etagenposition, den Fahrkorbtürbewegungen sowie von Sonderfunktionen, wie Überlast und Brandfall, im Tableau zu integrieren.

Die Gegensprechanlage soll 2 digitale Sprechstellen enthalten:

1. Sprechstelle befindet sich im Fahrkorbtableau.
2. Sprechstelle befindet sich im Schaltschrank

*Hinweis: Handlauftube*
Eine zusätzliche Handlauftube wird im Fahrkorb auf der gegenüberliegenden Seite der Vertikaltableaus zwischen den Handläufen integriert, um die barrierefreie Bedienung zu gewährleisten.

Die Befehlsgeber sind gemäß DIN EN 81-70 auszuführen. Die Beschriftung erfolgt in erhaben-taktiler Ausführung gemäß DIN EN 81-71.

Ausführung der Taster:

Kurzhubtaster, Abmessung ca. 50 × 50 mm

optische Rufquittierung

akustische Rufquittierung

Haupt-Halt-Taster mit grünem Rahmen

Notruftaster mit gelbem Rahmen

Tür-Auf-Taster - Türöffnungstaster

Tür-Zu-Taster - Türschließtaster

Schlüsselschalter für die Vorzugsfahrt

Die Anordnung und Ausführung der Befehlsgeber hat gemäß den Anforderungen der DIN EN 81-70 sowie unter Berücksichtigung der bestehenden Anlage zu erfolgen.

Die Bedienelemente sind flächenbündig vertieft in der Handlauftube angeordnet, sodass sie vor unbeabsichtigter Betätigung geschützt sind.

*Hinweis: Türantrieb / Lichtvorhang*
Der Fahrkorbtürantrieb soll als geregelter Zahnriemenantrieb mit sinusförmigem Öffnungs- und Schließverlauf ausgeführt werden.

Der Türantrieb soll ohne mechanische Schaltkurve oder Endanschläge vorgesehen werden.

Die Regelelektronik der Türantriebseinheit, bestehend aus Regeleinheit und Sollwertgeber für den Abgleich zum Ist-Wert der Motordrehzahl, ist in einem separaten Steuergehäuse unterzubringen.

Der Antrieb ist so auszubilden, dass die Tür während des Fahrbetriebes in Schließstellung mit minimalem bzw. keinem Kraftaufwand des Antriebsmotors gehalten wird und während des Stillstandes des Fahrkorbes bei nicht anliegendem Fahrbefehl abgeschaltet wird.

Der Türantrieb ist so aufzubauen, dass eine elektronische Schließkraftbegrenzung von max. 150 N über die Steuerungselektronik des Türantriebes geregelt wird.

Die Türzeiten für den Tür-Auf-Betrieb und den Tür-Zu-Betrieb sowie sämtliche Geschwindigkeiten und Verzögerungen bei den Türbewegungen müssen getrennt einstellbar sein.

Die Übertragung der Türbewegung zwischen Fahrkorbtür und Schachttür erfolgt formschlüssig und ohne Spiel mittels Spreizschwert.

Das Einfahren des Fahrkorbes mit vorzeitigem Türöffnen ist gefordert. Diese Funktion muss bei Bedarf durch einfache Parametrierung deaktiviert werden können.

Der Beginn des Türöffnungsvorganges in Bezug auf den Fahrkorbstand muss einstellbar sein.

Zur selbsttätigen Umsteuerung des Schließvorganges ist die Fahrkorbtür mit einem 3D-Lichtvorhang über die gesamte Türhöhe auszustatten.

Zur optischen Statusanzeige ist eine sichtbare Wechsellichtanzeige in den Farben Grün/Rot vorzusehen

Bei Unterbrechung des Lichtstrahles während des Schließvorganges muss die Tür umgesteuert und vollständig geöffnet werden.

Die Wirksamkeit der Umsteuerungseinrichtung ist bis zum vollständigen Schließen der Tür zu gewährleisten.

Nach einer frei einstellbaren Zeit muss die Umsteuerungseinrichtung (Lichtvorhang) überbrückt werden. Die Tür muss dann mit langsamer Schließgeschwindigkeit schließen, wobei in dem Fahrkorb ein akustisches Signal zugeschaltet wird (Drängelsteuerung). Diese Zwangsschließfunktion muss bei Betätigen des Tür-Auf-Knopfes unwirksam werden.

Die Drängelsteuerungsfunktion muss bei Bedarf jederzeit durch einfache Parametrierung bzw. Abschaltung im Steuerteil des Lichtvorhangs deaktiviert werden können.

Der einzusetzende Lichtvorhang ist mit einer integrierten 3D-Funktion zur Vorraumüberwachung auszuführen. Die Vorraumüberwachung muss über die gesamte Türhöhe wirksam sein und mittels unsichtbarem Infrarotlicht erfolgen. Die Sensorik ist so auszuführen, dass eine hohe Unempfindlichkeit gegenüber Fremdlicht gewährleistet ist.

Die 3D-Funktion zur Vorraumüberwachung muss bei Bedarf jederzeit durch einfache Parametrierung bzw. über das Steuerteil des Lichtvorhangs deaktiviert werden können, ohne dass die grundlegende Funktion des Lichtvorhangs beeinträchtigt wird.

Zum Schutz vor Beschädigungen beim Be- und Entladen des Fahrkorbes ist der Lichtvorhang für die Türkantensicherung als Eckstielmontage jeweils im hinteren Bereich der Fahrkorbtür zwischen Fahrkorbtürschwelle und Fahrkorbtürkämpfer vorzusehen. Bei geschlossener Tür müssen die Lichtvorhänge deaktiviert sein.

Es ist eine mechanische Türverriegelung, welche ein Öffnen der Fahrkorbtür nur in der Entriegelungszone der Haltestellen zulässt, an der Fahrkorbtür vorzusehen.

*Hinweis: Antriebsbeschreibung (getriebelos)*
Es wird eine frequenzgeregelte Antriebseinheit eines führenden deutschen Herstellers in Blau/Gelb ohne Getriebe verwendet. Zudem muss ein technischer Support gewährleistet sein, der im Bedarfsfall schnelle und kompetente Unterstützung bietet.

Fabrikat der Planung: 'ZIEHL-ABEGG, Typ ZAtop'

Die Ausführung ist an die vorhandene Gebäudestruktur sowie an die bereits bestehenden Aufzugsanlagen anzupassen, sodass ein einheitliches Produkt entsteht. Das angegebene Leitfabrikat dient hierbei als Vorgabe.

Erforderliche Stahlrahmen, Mauerkonsolen sowie deren Befestigung sind mitzuliefern.

Der Antrieb wird im Schachtkopf auf einem vom AN zu liefernden Maschinenrahmen schwingungsisoliert montiert.

Es sind spezialgehärtete Serientreibscheiben zu liefern.

Die Steuerung des Antriebs ist so abzustimmen, dass die
UCM-Schutzfunktion (Unintended Car Movement) gemäß den
geltenden Vorschriften zuverlässig gewährleistet wird.
Dabei ist sicherzustellen, dass die Auslöse- und
Überwachungsmechanismen des Antriebs reibungslos mit
den sicherheitsrelevanten Systemen interagieren und ein
unerwünschtes Bewegen der Aufzugskabine verhindert
wird.

An dem Antriebsmotor sind digitale Impulsgeber für den permanenten Soll / Istwert Vergleich für die Geschwindigkeitsregelung zu berücksichtigen.

Bei der Auswahl der Antriebseinheit soll die Laufruhe und die Geräuschentwicklung als wichtiges Kriterium berücksichtigt werden (siehe technische Vorbemerkungen).

Der Antriebsmotor ist so zu dimensionieren, dass eine Fremdbelüftung nicht erforderlich ist.

Es ist eine Einschaltdauer von 60% geplant (EVD = 60%):

Die Treibscheibe und die Umlenkrolle ist mit einer
Abdeckung als Schutz gegen Verletzungen, Einzug von
Objekten und als Schutz gegen das Herausspringen der
Seile zu versehen. Die sind mit Flügelmuttern für eine
schnelle Demontage zu befestigen.

Die Evakuierung bei Störung und Netzausfall hat vom
Aufstellort der Steuerung aus zu erfolgen.

Eine geeignete Vorrichtung zur Notbefreiung ist in den Angebotspreis einzukalkulieren und gehört zum Lieferumfang AN Aufzug.

Das Motorfabrikat und die Leistungsdaten sind im Datenblatt anzugeben.

*Hinweis: Frequenzumrichter*
Der Antrieb ist mit einer elektronischen felorientierten Regelung auszurüsten.

Die Antriebsregelung muss vom gleichen Hersteller
stammen wie der Antrieb, um eine exakte und optimierte
Abstimmung beider Komponenten zu gewährleisten.

Des Weiteren soll das System die Motorspannung und die Motorfrequenz regeln.

Die Frequenzregelung soll für eine Nutzungskategorie 2 (mittle Nutzung)  Belastbarkeit ausgelegt sein.

Durch die Regelung soll der Motor für alle
Lastverhältnisse ein konstantes Drehmoment erzeugen.
Ein ruckfreies, stufenloses Anfahren und Abbremsen muss
gewährleistet sein (Direkteinfahrt). Die Direkteinfahrt
gilt auch für die Endhaltestellen.

Die Anhaltegenauigkeit soll +/- 3 mm betragen.
Die Nachregulierung zur Bündigstellung der Fahrkorb in
den Haltestellen soll bei geöffneten Türen erfolgen.

Die mechanische Bremse dient als Haltebremse.

Die Regelung soll auch bei Netzspannungsschwankungen
von +/- 10 % funktionsfähig bleiben.

Endstörfilter zur Vermeidung von Netzbeeinflussung sind
vorzusehen.

*Hinweis: Aufzugsmaschine*
Ein Getriebe soll nicht vorgesehen werden.

*Hinweis: Fangvorrichtung*
Die Fangvorrichtung muss den behördlichen Vorschriften entsprechen und ohne besondere Hilfsmittel, ausgenommen Treibscheibenklemme, wieder zu lösen sein.

*Hinweis: Geschwindigkeitsbegrenzer*
Es ist ein Geschwindigkeitsbegrenzer einschließlich Begrenzerseil und Spanngewicht, Seillängungskontakt und Abdeckungen vorzusehen und zu liefern, ggf. mit Fernauslösung.

*Hinweis: Tragmittel / Aufhängung*
Die Zugbeanspruchung der vorgesehenen Tragmittel ist so niedrig zu halten, dass eine lange Lebensdauer erzielt wird. Angaben sind im Datenblatt einzutragen.

Tragfälle nach DIN EN12385-5 Spezialtreibscheibenseile (Qualität: Drako 300 T oder vergleichbar).

Traggurte sind nicht zulässig.

Abweichungen vom Nenndurchmesser der Seile 0 - 3 %.

Der Fahrkorbrahmen ist mit dem Gegengewichtsrahmen über einzelne, auf einer Seite nachspannbare, federnd befestigte Tragmittel zu verbinden, so dass eine gleichmäßige Belastung gewährleistet ist.

Für die Seilaufhängung an dem Fahrkorbrahmen und am Gegengewicht sind Kunststoff-Federelemente zu verwenden und gegen Verdrehen zu sichern.

*Hinweis: Gegengewicht*
Ein Gegengewicht zum Ausgleich des Fahrkorbgewichts und ca. 50 % der Nutzlast ist vorzusehen.

Die Gegengewichtseinlagen sind ordnungsgemäß mittels geeigneter demontierbarer Haltewinkel zu befestigen.
Die Gegengewichtseinlagen selbst sind mit einem Grundierungsanstrich zu versehen.

Die Gegengewichte werden mittels Gleitführungen an den Gegengewichtsführungsschienen geführt. Rollenführungen sind ebenfalls zugelassen.

Die Gegengewichte sind gemäß der EN 81-20 mit einer Verkleidung abzusichern.

*Hinweis: Schachtbeschreibung*
Es handelt sich um einen bestehenden Schacht.

Die Abmessungen sind der Zeichnung vor Ort bzw. den technischen Daten zu entnehmen (Angaben der techn. Daten ohne Gewähr) und sind nach Außmaß zu prüfen.

Die vorhandenen Befestigungsanker sind ggfs. wieder zu verwenden und auf Festigkeit zu prüfen. Lose Anker sind durch den AN Aufzug fachgerecht zu befestigen bzw. neue Befestigungsanker mit bauaufsichtlich zugelassenen Dübeln zu liefern und zu montieren.

Es sind Schutzmaßnahmen im Schacht ggf. vorzusehen.

Die Gerüsthülsen und Gerüstschuhe sind in erforderlicher Anzahl zu liefern.

Es sind die erforderlichen Lasthaken bzw. Montageträger im Schacht bzw. im Triebwerksraum durch den AN Aufzug vorzusehen.

Möglicherweise noch vorhandene Durchbrüche an den zugänglichen Seiten zum Schacht und Schachtdecke, die nicht weiter genutzt werden, sind fachgerecht mit trittsicheren Lochblechen zu verschließen.

Im Schacht sind gemäß der Vorschrift an den vorgesehenen Stellen Hinweisschilder anzubringen.

*Hinweis: Notrufsystem*
Notrufsystem gemäß DIN EN 81-28, ausgeführt über das 4G/5G-Mobilfunknetz, einschließlich erforderlicher SIM-/eSIM-Karte, Antenne und Notstromversorgung.

Das System muss eine bidirektionale Sprachverbindung zu einer ständig besetzten Notrufzentrale ermöglichen. Die Funktionsfähigkeit und ausreichende Mobilfunkversorgung im Fahrkorb sind vor Inbetriebnahme nachzuweisen.

*Hinweis: Schachtgrube und Aufsetzpuffer*
Es sind einstellbare Stahlsockel zur Aufnahme der Puffer  vorzusehen.

Der Grubenabstieg ist gemäß BGI 694 auszuführen und gehört zum Lieferumfang AN Aufzug.

Die Notausschlagtaster in der Schachtgrube sind so zu platzieren, dass diese vor Abstieg in die Schachtgrube sicher betätigt werden können. Gegebenenfalls sind mehrere Notausschlagtaster zu installieren.

*Hinweis: Schachttüren*
Die Schachttüren sind, wie die Fahrkorbtür, in doppelschaliger Ausführung herzurichten.

Die Schachttüren sind als selbstschließende Türen nach DIN 18091 mit bauaufsichtlicher Zulassung, geeignet für feuerbeständige Schächte gem. DIN 4102. Die DIN EN 81-58 wird berücksichtigt.

Ausführung: 2-teilig - einseitig öffnend, 900 mm, Durchgangshöhe: 2000 mm
Material: Edelstahl mustergewalzt Leinen
Fabrikat der Planung: Meiller - Feuerschutzklassifizierung F90

Die Ausführung ist an die vorhandene Gebäudestruktur sowie an die bereits bestehenden Aufzugsanlagen anzupassen, sodass ein einheitliches Produkt entsteht. Das angegebene Leitfabrikat dient hierbei als Vorgabe.

Die Gleichwertigkeit ist durch geeignete technische Unterlagen des Herstellers nachzuweisen.

Türpfosten und Kämpfer werden in Edelstahl mustergewalzt leinen ausgeführt.

Schwellenbefestigung sowie Schachtverkleidung zwischen den Türen, sind einzukalkulieren.

Die Türblätter sollen an Führungsschienen aus gezogenem Flachstahl mit runder Lauffläche hängen. Die Laufrollen sind kugelgelagert lebensdauergeschmiert und mit geräuschdämpfendem Belag versehen.

Die Türschwellen und die Unterkonstruktion sind für eine Radlast von Q/2 auszulegen und als Aluminiumprofil aus Vollmaterial gefertigt auszuführen.

Die Herstellung des erforderlichen brandschutztechnisch geeigneten Anschlusses einschließlich sämtlicher hierfür erforderlicher Materialien und Nebenleistungen ist Bestandteil der Leistung des AN.

Der Anschluss ist umlaufend auszuführen. Hierzu sind auf der Schachtinnenseite umlaufende Edelstahlbleche  oder feuerverzinkte Stahlbleche sowie geeignete Brandschutzschnüre bzw. Brandschutzwolle zu verwenden. Die verwendeten Materialien und deren Ausführung müssen für den vorgesehenen Anwendungsfall geeignet und entsprechend den geltenden brandschutztechnischen Anforderungen zugelassen bzw. nachgewiesen sein.

Jeder Zugang erhält als Übergang von Schachttür und Flurboden ein Antrittsblechnach Aufmnaß und in Absprache AG.

Diese werden an den Abschlüssen der Portale mit Silikon/Acryl versiegelt. Farbton passend zum Portal.
Die Türverschlüsse müssen bauartgeprüft sein.

*Hinweis: Portale/ MUZ*
Die Schachtportale sind über die gesamte Breite des jeweiligen Zugangs auszuführen. Die Ausführung erfolgt als umlaufende Umfassungszarge mit seitlichen Spiegeln von jeweils bis zu 150 mm.

Aufgrund der bauseitigen Zugangs- und Wandgeometrie kann eine asymmetrische Ausbildung der seitlichen Spiegel erforderlich werden. Die Portalgeometrie ist entsprechend den örtlichen Gegebenheiten anzupassen.

Material: Edelstahl
Oberfläche: mustergewalzt leinen

Portale an allen Zugängen in Schachtbreite sowie Raumhöhe mit Unter-konstruktion zur Befestigung der Schachttüren sowie ganzflächiger Antidröhn-Beschichtung.

In den Portalen sind die Außenrufe flächenbündig zu
integrieren.
Die Befestigung der Portale erfolgt unsichtbar.
Feuerwiderstandsfäghigkeit gem. den Schachtabschlusstüren.

Im Anschluss an die Arbeiten sind die Portale umlaufend mit Silikon/Acryl zu verfugen und am Mauerwerk anzuschließen.

Die Ausführung der Portale ist im Vorfeld durch den AN
zeichnerisch zu definieren und wird durch den Bauherrn
freiggegeben.

*Hinweis: Schachtbeleuchtung*
Die Schachtbeleuchtung erfolgt mittels eines LED-Bandes, das sich von der Schachtgrube über die gesamte Schachthöhe bis hin zur Schachtdecke erstreckt.

Die Schachtbeleuchtung muss von 3 Stellen aus- und einschaltbar sein:

-  Steuerungspaneel
-  von der untersten Haltestelle
-  von der Fahrkorbdecke

Das Lichtband ist schlaggeschützt auszuführen.

*Hinweis: Führungsschienen*
Es sind oberflächenbearbeitete Spezialaufzugsführungsschienen mit Nut und Feder sowie bearbeiteten Schienenenden für die Stoßlaschen vorzusehen.

Die Lotabweichungen beim Ausrichten sind auf ein Minimum zu reduzieren.

Das Aufzugssystem, Schienen/Fahrkorb/Gegengewicht/Antrieb, ist so auszuführen, dass im Fahrkorb weder in X-Richtung noch in Y-Richtung zu große Beschleunigungswerte auftreten.

Die Führungsschienen sind mit Nut und Feder in gehobelter Ausführung für den Fahrkorb und das Gegengewicht nach DIN ISO 7465 auszuführen.

Jede Führungsschiene ist zwischen zwei Stößen mind. zweimal zu befestigen.

Die Schienenbefestigungskonstruktion soll so ausgebildet sein, dass Knickspannungen, die durch Bausetzungen an den Schienen auftreten, abgebaut werden können.
Es werden Befestigungsklemmen, die diese Anforderungen erfüllen, gefordert (Gleitpratzen an Verschiebebügeln).

Um gute Laufeigenschaften zu erreichen, ist ein Bearbeiten der Schienenstöße und Fangstellen vorzusehen.

Sämtliche Schienenbefestigungselemente gehören zum Lieferumfang des AN Aufzug.

*Hinweis: Führungsschuh / Führungsrollen*
Die Fahrkorbrahmen und die Gegengewichtsrahmen erhalten komplett neue gedämpfte Gleitführungen in technisch hochwertiger Ausstattung. Es sind automatische Schienenöler und demontierbare Ölauffangbehälter vorzusehen.

*Hinweis: Steuerungsbeschreibung*
Als Aufzugssteuerung ist eine diagnosefähige, speicherprogrammierbare Ein-Knopf-Sammelsteuerung in Mikroprozessortechnologi mit den folgenden Anforderungen einzusetzen.

Die Steuerung wird produktneutral ausgeführt, sodass sie bei einem Wartungswechsel für alle Anbieter zugänglich und bedienbar sind.

Fabrikat der Planung: Kollmorgen

Die Ausführung ist an die vorhandene Gebäudestruktur sowie an die bereits bestehenden Aufzugsanlagen anzupassen, sodass ein einheitliches Produkt entsteht. Das angegebene Leitfabrikat dient hierbei als Vorgabe.

Es ist ein Fehlercodehandbuch und eine
Bedienungsanleitung zur Steuerung zu liefern und im
Schaltschrank zu hinterlegen.

Die Steuerung muss die gleichzeitige Annahme mehrerer
Fahrbefehle, ohne Berücksichtigung der Fahrtrichtung
ermöglichen. Innen- und Außenkommandos sind so
abzuarbeiten, dass die Fahrtrichtung erst nach
Erledigung des letzten für diese Fahrtrichtung
eingehenden Kommandos wechselt.

Schütze und Relais sollen nur für die Bauteile
eingesetzt werden, für die die EN 81-20 oder die
Aufzugsrichtlinie dieses vorschreibt.

Die Schachtkopierung soll über ein
Absolutwertgebersystem realisiert werden.

Die elektrischen Installationen im Schacht sind zu
minimieren.

Etagen- und Fahrkorbrufe sollen jederzeit angenommen
und durch aufleuchten der Drucktasterquittierung
angezeigt werden.

Die elektronische Steuerungen sollen einen Betriebsdaten und Fehlerspeicher haben.

Das Auslesen des Fehlerspeichers muss über ein fest im Schaltschrank eingebautes Display realisiert werden.

Die Steuerung soll folgende Zusatzfunktionen
verarbeiten:

- Ansteuerung einer separaten, kombinierten Standort- und
Fahrtrichtungsanzeige aussen neben den Schachttüren in
allen Haltestellen und in der Kabine im Kabinentableau.
- Ausgabe einer Sammelstörmeldung über potentialfreie
Kontakte.
- Dialogfähigkeit der Steuerung, um die Anlage ggf. an
eine zentrale Leittechnik anzuschließen und die
Möglichkeit zur Anbindung an ein Fernbetreuungssystem.
- Löschung unlogischer Fahrkorbrufe. Bei einem
Fahrkorbgewicht < 50 kg dürfen nicht mehr als zwei
Fahrbefehle angenommen werden.
- Freie Zuteilung von Parkhaltestellen
- statische Brandfallsteuerung über potentialfreie
Kontakte, Auslösung über die Brandmeldeanlage. Die
Evakuierungshaltestelle ist das EG. Nach Beendigung der
Brandfallevakuierungsfahrt schaltet sich die Anlage
automatisch ab und bleibt mit geöffneten Türen
stehen.Die Brandfallsperrung der Aufzugsanlage wird in
allen Etagen durch Blinkleuchten angezeigt. Diese sind
weiterhin anzusteuern und zu verwenden. Zugehöhrige
Leitungen sind in den Triebwerksraumm verlegt worden.
- Vorzugsgsfahrt Schaltung der Aufzugsanlage über einen
Schlüsselschalter in der Handlauftube.
- Akkustik und Sprachansagenfunktion

*Hinweis: Rückholsteuerung*
Die Betätigung der Rückholsteuerung ist im Schaltschrank zu integrieren, sodass sie ohne öffnen der Schachttüren bedient werden kann.

In den Fällen der Nichteinsehbarkeit des Fahrkorbes ist eine geeignete Einrichtung zur Visualisierung der Bewegungsrichtung und Geschwindigkeit des Aufzuges vorzusehen.

*Hinweis: Außenruftableau*
Die Außenruftableaus sind in der erforderlichen Anzahl  und flächenbündig auf den Zargen zu montieren.

Die Deckplatten sind aus Edelstahl Korn 240 zu liefern und erhalten das Brandfallpiktogramm gem. ISO-3864-1 sowie den Schriftzug " Aufzug im Brandfall nicht benutzen" graviert und rot hinterlegt.

Befestigung: Spezialschrauben, die nur mit einem speziellen Werkzeug gelöst werden können.

Die Tasterhöhe ist auf 900 mm vorgesehen. Die Taster werden analog den Tastern der Handlauftube als Großflächentaster ausgeführt.

*Hinweis: Etagenanzeigen/ Außerbetriebsanzeige*
Außenbetriebsanzeige

In allen Etagen ist jeweils in das Außenruftableau bei der Aufzugsanlagen ein LCD-Farbdisplay zu integrieren. Dieses dient der Etagenanzeige, der Weiterfahrt sowie von Wartungs-, Betriebs- und Störungsmeldungen.

*Hinweis: Brandfallsteuerung*
Die Aufzugsanlagen sind mit einer statischen Brandfallsteuerung vorzusehen und für die Aufschaltung auf eine Brandmeldezentrale vorzurüsten.

Im Brandfall muss der Aufzug in eine noch festzulegende Haltestelle fahren und dort mit geöffneten Türen stehen bleiben. Die Steuerung muss so ausgelegt sein, dass im Bedarfsfall eine weitere alternativ noch festzulegende Evakuierungshaltestelle, welche nicht Brandgeschoss ist, angefahren werden kann.

Für die Einbindung der Brandfallsteuerung können/ stehen hausseitig neben dem Schaltschrank potenzialfreie Kontakte zur Verfügung.

Die Anbindung der Aufzüge an die Brandmeldeanlage wird nach Errichtung der Aufzugsanlage extern durch Dritte erfolgen.

Der AN Aufzug stellt hierfür einen Monteur zur Anklemmung an der Aufzugssteuerung zur Verfügung.

*Hinweis: Hängekabel*
Die Hängekabel sind mit > 6 Leeradern in erforderlichen Längen vom Antrieb bzw. der Steuerung im Schachtkopf (MRL) bis zur Fahrkorbdecke durchgehend auszuführen und an beiden Enden eindeutig gekennzeichnet aufzulegen.

Die Kästen mit den erforderlichen Klemmen und Befestigungsmaterialien für die Fahrkorbdecke gehören zum Lieferumfang AN Aufzug.

Zusätzlich sind einzeln abgeschirmte Adern > 7 Stück für die Schwachstromkommunikation einzuplanen und an beiden Enden markiert aufzulegen. (10 % Reserve).

*Hinweis: Notbeleuchtung*
Unabhängig von einem Anschluss der Aufzugsanlagen an das Notstromnetz ist durch einen Blei-Gel-Akku eine Notbeleuchtung in dem Fahrkorb bei Netzausfall zu garantieren.

Auf dem Fahrkorbdach ist eine in LED Technik, magnetisch und abnehmbare Handlampe zu installieren.

*Hinweis: Notstrombetrieb/ Sicherheitsstromversorgung*
Die Aufzugsanlage erhält eine akkugepufferte lastunabhängige Evakuierungsfahrt.

Hierbei wird der Aufzug bei einem Stromausfall, im Akkubetrieb, noch in die nächste Haltestelle evakuieren.

Bei Netzausfall sorgt das Zusatzmodul mit Akkubetrieb automatisch für eine Evakuierungsfahrt des Fahrkorbs in die nächste Haltestelle, und öffnet dort sie Türen.

*Hinweis: Lastwiegeeinrichtung*
Zur Überprüfung der Lastzustände sind Lastwiegeeinrichtungen dem heutigen Stand der Technik entsprechend zu berücksichtigen.

Voll-Lastzustände (ca. 70 % der Tragfähigkeit) müssen erkannt werden, vorliegende Außenrufe werden nicht bedient, bleiben jedoch gespeichert.

Überlast wird als optisches und akustisches Signal im Fahrkorbtableau angezeigt und ein Losfahren der Anlage wird verhindert.

*Hinweis: Schachtkopierung*
Es wird eine digitale Schachtkopierung mittels formschlüssig angetriebenem Drehgeber gefordert.

Im Fahrschacht dürfen lediglich noch Kopierwerkschalter vorgesehen werden, die aufgrund der Vorschriften zwingend vorgeschrieben sind.

Alternativ können Schachtschalter als berührungslos wirkende Schalteinrichtungen eingesetzt werden. Diese Schaltmagnete sind auf einer separaten nicht magnetischen Trägerkonstruktion aufzubringen, welche am Schienenrücken zu befestigen sind.

*Hinweis: Betriebsdatenerfassung*
Durch Leuchtdioden auf den Leiterplatten bzw. mittels Servicegerät müssen folgende Zustände angezeigt werden:
- Fahrkorbstand
- Innenrufe
- Außenrufe
- Fahrtrichtung
- Tür-Auf / Tür-Zu
- Inspektionsfahrt
- Rückholsteuerung

Sollte für o. g. Anzeige ein Servicegerät erforderlich sein, gehört dies mit zum Lieferumfang, die Beschriftung muss in deutscher Sprache erfolgen.

*Hinweis: Parkhaltestelle*
Der Aufzug ist so zu konzipieren, dass eine Parkhaltestelle programmiert werden kann.

Je nach Bedürfnis muss diese Parkhaltestelle in der Steuerung einstellbar sein, bzw. geändert werden können.

*Hinweis: Schaltschrank*
Der Schaltschrank ist mit der Steuerung im vorhandenen Triebwerksraum wieder zu installieren und mittels geeigneter Wandbefestigung an der bestehenden Wand zu montieren.

Hier ist die Hauptzuleitung vorhanden. Sollte diese den Leistungsanforderungen der neuen Anlagen nicht ausreichend sein, ist dies vom AN Aufzug rechtzeitig dem AG anzuzeigen.

Kabelkanäle / mit Rohren sind neu zu verlegen und auf die neue Steuerung aufzulegen.

Bei Kabelverlegung auf dem Boden sind diese trittsicher zu verkleiden.

Die Steuerung ist in einem geschlossenem Schaltschrank mit Fronttür zu installieren.

Der Schaltschrank ist mit einem maximalen Füllgrad von 70% vorgesehen.

Weiterhin ist ein automatischer ausreichender Lüfter im Steuerschrank zu integrieren, der bei erhöhter Temperatur automatisch anläuft und die Steuerung sowie den Frequenumrichter vor Überhitzung schützt. Die Anordnung der Bauteile ist so vorzusehen, dass eine passive Kühlung der Komponenten ausreichend ist.

Im Schaltschrank sind der Hauptschalter, die Rückholsteuerung, die Meldeleuchten und die Kabinensprechanlage so zu integrieren, dass eine schnelle und sichere Bedienung für eine Abschaltung oder Personenbefreiung möglich ist.

Die Fahrten- und Betriebsstundenzähler sind im Steuerungspaneel einsehbar anzuzeigen.

Leitungen sind über schaltschrankspezifische Stutzen
oder Anschlussklemmen einzuführen und zugentlastet auf
Reihenklemmen aufzuklemmen. Die Reihenklemmen sollen
übersichtliche Bezeichnungen erhalten.

Die Klemmbezeichnungen sind in Klemmbelegungsplänen zu
dokumentieren.

An der Anlage ist ein allstromsensitiver FI-Schutzschalter zu montieren.
.
Klebeschellen sind im Steuerschrank nicht zugelassen.
Alle Kenn- und Meldeleuchten sind in LED-Technik zu erstellen.

*Hinweis: Störungserfassung*
Die Störmeldungen in der Steuerung erfolgen auf einem Display im Klartext, mit Angabe von Datum, Uhrzeit, Etage und Fahrtrichtung zum Zeitpunkt einer aufgetretenen Störung.

Wird hierzu ein Servicegerät erforderlich, so gehört dies zum Lieferumfang AN Aufzug.

Es werden mind. 100 Störungen bzw. Meldungen erfasst.

Es muss sichergestellt werden, dass diese Störungen auch bei Netzspannungsausfall gespeichert bleiben und ausgedruckt werden können.

*Hinweis: Sonstiges*
Schlüsseltresor

Ein Schlüsseltresor ist zu liefern und nach
Rücksprache mit dem AG und der örtlichen
Bauleitung zu montieren.

**01.02.0010 Preis Aufzugsanlagen**
wie zuvor beschrieben.
Menge: 1,000 St

*Hinweis: Bieterangaben*
Beschreibung ist dem Angebot beizufügen.

Türantrieb - Fabrikat / Typ: '....................................................'

Schachttür -Fabrikat / Typ: '....................................................'

Antrieb - Fabrikat Motor: '....................................................'

abzuführende Wärmemenge
aus dem Triebwerksraum: '....................................................'

Leistungsdaten des Motors
Nennleistung '....................................................'

Anlaufstrom '....................................................'

Nennstrom '....................................................'

Beschreibung ist dem Angebot beizufügen.

Frequenzumrichter Fabrikat '....................................................'

Frequenzumrichter Typ '....................................................'

Nutzungskategorie '....................................................'

Tragmittel / Treibscheibe
Anzahl der Seile '....................................................'

Durchmesser Seile '....................................................'

Fabrikat der Seile '....................................................'

Aufhängung '....................................................'

Aufsetzpuffer Fabrikat: '....................................................'

Fangvorrichtung Fabrikat: '....................................................'

Beschreibung ist dem Angebot beizufügen.

Steuerung Fabrikat '....................................................'

Freie Parametrierung
ohne
 zusätzl. Servicetool
 ja/nein '....................................................'

Schaltschrank BxHxT '....................................................'

Schaltschrank Schutzart '....................................................'

*Hinweis: Mitzuliefernde Angebotsunterlagen*
- Beschreibung des Türantriebes
- Beschreibung des Antriebes
- Beschreibung Frequenzumrichter
- Beschreibung Steuerung

#### Bereich 01.03 Erweiterung um ein visuelles Notrufsystem

**01.03.0010 Visuelles Notrufsystem**
*** Pauschalposition
Neben dem regulären Zwei-Wege-Notruf wird ein zusätzliches barrierefreies Notrufsystem für
hörgeschädigte Personen vorgesehen.

Im Ereignisfall ermöglicht dieses über ein integriertes
Touchdisplay eine schriftliche Kommunikation zwischen der eingeschlossenen Person und der
Notrufzentrale. Die Kommunikation erfolgt mittels visueller Textnachrichten (in allen Sprachen)
und gewährleistet somit eine barrierefreie Verständigung auch bei eingeschränktem
Hörvermögen.

Dieses System ermöglicht eine schnelle und effektive Übertragung von Notrufen und wichtigen Informationen und gewährleistet, dass die erforderliche Hilfe umgehend und präzise angefordert werden kann.
Die visuelle Kommunikation stellt sicher, dass alle Notrufdetails klar und verständlich auf dem Monitor dargestellt werden, um die Notfallreaktionen zu optimieren.
Menge: 1,000 psch

#### Bereich 01.04 Lieferung von Kabinenschutzmatten

**01.04.0010 Kabinenschutzmatten**
*** Pauschalposition
Liefern und fachgerecht montieren von herausnehmbaren Kabinenschutzmatten zum Schutz der Fahrkorbwände vor Beschädigungen und Verschmutzungen während des laufenden Betriebs sowie bei Transport- und Umzugsarbeiten.

Die Schutzmatten sind für die vorhandene Fahrkorbauskleidung geeignet auszuführen und müssen die Fahrkorbwände vollflächig bzw. entsprechend den örtlichen Gegebenheiten abdecken. Die Befestigung ist so auszuführen, dass die Fahrkorbwände und deren Oberflächen nicht beschädigt werden.

Die Schutzmatten müssen robust, strapazierfähig, leicht zu reinigen und für den wiederholten Einsatz geeignet sein. Erforderliche Aussparungen für Bedientableau, Handläufe, Beleuchtung und sonstige Einbauten sind passgenau herzustellen.

Farbe und Ausführung sind vor Fertigung mit dem Auftraggeber abzustimmen.
Menge: 1,000 psch

### Titel 02 Besondere Leistungen / Nebenleistungen

#### Bereich 02.01 Besondere Leistungen

*Hinweis: Inhalt der Abnahme*
Abnahme der Aufzugsanlage durch eine notifizierte Stelle (NB) sowie eine zugelassene Überwachungsstelle (ZÜS)

Es wird eine Abnahme durch den Sachverständigen für Aufzugsanlagen (DEKRA oder TÜV) verlangt. Die Abnahmeprüfung und deren Terminvereinbarung wird vom AN veranlasst und durchgeführt. Die Unterlagen dafür werden vom AN erstellt und rechtzeitig an die Sachverständigenorganisation weitergeleitet.

Die Stellung des zur Abnahme erforderlichen Personals und der Gewichte ist Leistung des AN.

Dem AG sind Unterlagen inkl. aller Bescheinigungen, Zertifikaten, Formularen, etc., zu übergeben.

Ferner ist eine vollständige Gefährdungsbeurteilung nach §3 der BetrSichV zu übergeben, die im Vorfeld an den zuständigen Sachverständigen weitergeleitet und von diesem genehmigt wurde. In dieser Gefährdungsbeurteilung sind auch die Prüffristen festzulegen.

Der AN Aufzug hat seine Leistungen bis zur Abnahme sach- und fachgerecht zu schützen.

Für das Inverkehrbringen der Aufzugsanlagen gelten die Bestimmungen der Aufzugsverordnung (12. GPSG) sowie die aktuell geltende Aufzugsrichtlinie (Richtlinie 2014/33/EU des Europäischen Parlaments und des Rates).

Hierbei sind insbesondere die Voraussetzungen für das Inverkehrbringen und die in Artikel 8, Abs. 2, der Aufzugsverordnung vorgeschriebenen Verfahren einzuhalten. Alle hierbei geforderten Maßnahmen und Unterlagen sind durch die Angebotspreise abgegolten.

Nach Durchführung der zuvor beschriebenen Verfahren erfolgt die Abnahme durch den Prüfbeauftragten/ Sachverständigen der notifizierten Stelle (NB). Die hierfür erforderlichen Abnahmeunterlagen sind jeweils pro Aufzug 2-fach zu erstellen, davon eine Ausfertigung im PDF-Format per Datenträger/ Mail für den AG. Die Abnahmeprüfung und deren Terminvereinbarung wird vom AN Aufzug veranlasst und organisiert. Die Beauftragung erfolgt durch den AN Aufzug.

Die Unterlagen dafür werden vom AN Aufzug erstellt und rechtzeitig an die zuständige Prüforganisation (Sachverständigenorganisation für Aufzüge) weitergeleitet. Bei der Abnahme handelt es sich sowohl um die Abnahme für die Feststellung einer Konformität im Sinne der AufzRL 2014/33/EU (Konformitätsabnahme), als auch um die Prüfung vor Inbetriebnahme gemäß § 15 nach der Betriebssicherheitsverordnung (BetrSichV). Es ist davon auszugehen, dass diese Abnahmen getrennt durchgeführt werden.

Die Voraussetzung für die Abnahme durch die Bauleitung ist die erfolgte Abnahme der Anlage durch den beauftragten Sachverständigen der notifizierten Stelle sowie der zugelassenen Überwachungsstelle (ZÜS-Sachverständigen) und die Behebung aller Mängelpunkte sowie die Vorlage aller hierüber einzuholenden Bestätigungen bzw. Bescheinigungen.

Die erfolgreiche Abnahme durch die notifizierten Stelle (NB) bzw. zugelassene Überwachungsstelle (ZÜS) ist die Voraussetzung für die rechtsgeschäftliche Abnahme durch den Auftraggeber.

Die vollständigen Unterlagen sind mit der Gesamtdokumentation dem AG zu übergeben.

Die Kosten für die oben beschriebene Maßnahmen und Abnahme trägt der AN Aufzug.

**02.01.0010 Endabnahme Aufzug**
STLB-Bau 2026-04 069
Durchführung der Endabnahme mit Konformitätsbescheinigung und Übergabe der Konformitätserklärung nach 2014/33/EU mit allen erforderlichen Dokumentationen zur sofortigen Inbetriebnahme des Aufzuges und Verwendung durch die Benutzer (z. B. Prüfbescheinigungen durch eine vom AN frei gewählte benannte Stelle aus der europäischen Nando-Datenbank oder Nachweise eines Qualitätssicherungsverfahrens zur eigenverantwortlichen Endabnahme durch den AN), sämtliche Unterlagen, Bescheinigungen und Dokumentationen in deutscher Sprache jeweils 2-fach, geheftet in Ordnern.
Menge: 1,000 St
Leistungsbereichkatalog: 069
DIN276_08: 771
Kostengruppe DIN 276 2018-12: 762

**02.01.0020 Prüfung vor Erstinbetriebnahme Aufzug**
STLB-Bau 2026-04 069
Veranlassen und Durchführen der Prüfung nach Paragraph 15 Betriebssicherheitsverordnung vor erstmaliger Inbetriebnahme durch eine ZÜS, einschl. Gebühren der ZÜS und Übergabe der Prüfbescheinigung an den AG.
Menge: 1,000 St
Leistungsbereichkatalog: 069
DIN276_08: 771
Kostengruppe DIN 276 2018-12: 762

**02.01.0030 Einweisung Personenbefreiung TRBS 3121 Teilnahmebestätigung/Zertifikat**
STLB-Bau 2026-04 069
Einweisung von beauftragten Personen des AG vor Ort an der installierten Anlage zur Durchführung der regelmäßigen Inaugenscheinnahme und Funktionskontrolle nach TRBS 3121 und von Befreiungsmaßnahmen eingeschlossener Personen mit praktischen Übungen, einschl. Ausstellen einer Teilnahmebestätigung/eines Zertifikates je Teilnehmer, 5 Teilnehmer, Durchführung der Einweisung vor Erstinbetriebnahme.
Menge: 1,000 St
Leistungsbereichkatalog: 069
DIN276_08: 461
Kostengruppe DIN 276 2018-12: 461

#### Bereich 02.02 Stundenlohnarbeiten

*Hinweis: Stundenlohnarbeiten*
Im Stundenlohn sind Arbeiten nur auf besondere
Anordnung des AG auszuführen.

Es sind Verrechnungssätze anzubieten, in denen
unaufgegliedert Lohnkosten, anteilige Gemeinkosten
einschl. Wagnis und Gewinn sowie Lohnnebenkosten
(Fahrkosten, Wegegelder u. ä.) enthalten sind.

Zuschläge für Mehr-, Nacht-, Sonntags- und
Feiertagsarbeit sind nicht mit einzubeziehen.

**02.02.0010 Obermonteur/-in sämtliche Kosten/Zuschläge**
STLB-Bau 2026-04 091
Stundenlohnarbeiten durch Obermonteur/-in
der Verrechnungssatz für die jeweilige Arbeitskraft umfasst sämtliche Aufwendungen wie Lohn- und Gehaltskosten, Lohn- und Gehaltsnebenkosten, Zuschläge, lohngebundene und lohnabhängige Kosten, sonstige Sozialkosten, Gemeinkosten, Wagnis und Gewinn.
Menge: 5,000 h
Leistungsbereichkatalog: 091
DIN276_08: 399
Kostengruppe DIN 276 2018-12: 399

**02.02.0020 Monteur/-in sämtliche Kosten/Zuschläge**
STLB-Bau 2026-04 091
Stundenlohnarbeiten durch Monteur/-in
der Verrechnungssatz für die jeweilige Arbeitskraft umfasst sämtliche Aufwendungen wie Lohn- und Gehaltskosten, Lohn- und Gehaltsnebenkosten, Zuschläge, lohngebundene und lohnabhängige Kosten, sonstige Sozialkosten, Gemeinkosten, Wagnis und Gewinn.
Menge: 5,000 h
Leistungsbereichkatalog: 091
DIN276_08: 399
Kostengruppe DIN 276 2018-12: 399
